# BK 2000 AS KA Rhl_Pfalz
Angebotsaufforderung (GAEB DA XML 3.2, DA83)
Projekt: A-P0205-10
Währung: EUR
Nebenangebote zugelassen: ja
Vergabeart: Öffentliche Ausschreibung
Auftraggeber: Autobahn GmbH des Bundes, Niederlassung Südwest (Stuttgart), Außenstelle Karlsruhe, AdB-NL Südwest, Ast.Karlruhe, Durlacher Allee 75-77, 73131 Karlsruhe, Durlacher Allee 77, 76131 Karlsruhe, Telefon +49 72116145-0, Fax +49 72116145-199, E-Mail Karlsruhe.Suedwest@Autobahn.de
Erstellt mit: GXML Toolbox V3.3 R20230829, iTWO_64 V25.0.650, 30.03.2026

## 404-25 Markierung AM Ruchheim 2026
Datum: 30.03.2026
WaGr: 99_99_01

### Abschnitt 00 AM Ruchheim

#### Unterabschnitt 00.00 DEMARKIERUNG

**00.00.0001 Längsmarkierung entfernen Blockmark. 1 zu 1*Breite 0,30 m*a.Asphaltdecksch. Erneuer.d.Mark.*feinstfräsen Abf.d. Verw.zuf.**
StL-Nr. 2113100544912101
Längsmarkierung einschl. evtl. Sperrflächenumrandung
entfernen. Abgerechnet wird der entfernte Strich, bei
Doppelstrichen zwei Striche.
Unterbrochener Strich; Verhältnis Strich/Lücke 1 zu 1
als Fahrbahnbegrenzung (Blockmarkierung).
Strichbreite = 0,30 m.
Markierungsstoffart 'aus raktivem Stoff,nicht spritzbar Kaltplastikmasse Agglomeratmarkierung'

Auf Asphaltdeckschicht.
Entfernen für Erneuerung der Markierung.
Durch Feinstfräsen.
Abfall aufnehmen und nach Wahl des AN verwerten.
Menge: 1000,000 m
Leistungsbereichkatalog: 131

**00.00.0002 Längsmarkierung entfernen Blockmark. 1 zu 1*Breite 0,30 m Plastik*a.Asphaltdecksch. Erneuer.d.Mark.*feinstfräsen Abf.d. Verw.zuf.**
StL-Nr. 2113100544312101
Längsmarkierung einschl. evtl. Sperrflächenumrandung
entfernen. Abgerechnet wird der entfernte Strich, bei
Doppelstrichen zwei Striche.
Unterbrochener Strich; Verhältnis Strich/Lücke 1 zu 1
als Fahrbahnbegrenzung (Blockmarkierung).
Strichbreite = 0,30 m.
Markierungsstoffart = Plastikmasse.
Auf Asphaltdeckschicht.
Entfernen für Erneuerung der Markierung.
Durch Feinstfräsen.
Abfall aufnehmen und nach Wahl des AN verwerten.
Menge: 1000,000 m
Leistungsbereichkatalog: 131

**00.00.0003 Längsmarkierung entfernen durchg.Fb.begr.*Breite 0,30 m Plastik*a.Asphaltdecksch. Erneuer.d.Mark.*feinstfräsen Abf.d. Verw.zuf.**
StL-Nr. 2113100514312101
Längsmarkierung einschl. evtl. Sperrflächenumrandung
entfernen. Abgerechnet wird der entfernte Strich, bei
Doppelstrichen zwei Striche.
Durchgehender Strich als Fahrbahnbegrenzung.
Strichbreite = 0,30 m.
Markierungsstoffart = Plastikmasse.
Auf Asphaltdeckschicht.
Entfernen für Erneuerung der Markierung.
Durch Feinstfräsen.
Abfall aufnehmen und nach Wahl des AN verwerten.
Menge: 2000,000 m
Leistungsbereichkatalog: 131

**00.00.0004 Längsmarkierung entfernen durchg.Fstr.begr.*Breite 0,30 m*a.Asphaltdecksch. Erneuer.d.Mark.*feinstfräsen Abf.d. Verw.zuf.**
StL-Nr. 2113100524912101
Längsmarkierung einschl. evtl. Sperrflächenumrandung
entfernen. Abgerechnet wird der entfernte Strich, bei
Doppelstrichen zwei Striche.
Durchgehender Strich als Fahrstreifenbegrenzung.
Strichbreite = 0,30 m.
Markierungsstoffart 'aus raktivem Stoff,nicht spritzbar Kaltplastikmasse Agglomeratmarkierung'

Auf Asphaltdeckschicht.
Entfernen für Erneuerung der Markierung.
Durch Feinstfräsen.
Abfall aufnehmen und nach Wahl des AN verwerten.
Menge: 1000,000 m
Leistungsbereichkatalog: 131

**00.00.0005 Längsmarkierung entfernen durchg.Fb.begr.*Breite 0,15 m Plastik*a.Asphaltdecksch. Erneuer.d.Mark.*feinstfräsen Abf.d. Verw.zuf.**
StL-Nr. 2113100512312101
Längsmarkierung einschl. evtl. Sperrflächenumrandung
entfernen. Abgerechnet wird der entfernte Strich, bei
Doppelstrichen zwei Striche.
Durchgehender Strich als Fahrbahnbegrenzung.
Strichbreite = 0,15 m.
Markierungsstoffart = Plastikmasse.
Auf Asphaltdeckschicht.
Entfernen für Erneuerung der Markierung.
Durch Feinstfräsen.
Abfall aufnehmen und nach Wahl des AN verwerten.
Menge: 5000,000 m
Leistungsbereichkatalog: 131

**00.00.0006 Längsmarkierung entfernen Leitlinie 1zu2*Breite 0,15 m Plastik*a.Asphaltdecksch. Erneuer.d.Mark.*feinstfräsen Abf.d. Verw.zuf.**
StL-Nr. 2113100532312101
Längsmarkierung einschl. evtl. Sperrflächenumrandung
entfernen. Abgerechnet wird der entfernte Strich, bei
Doppelstrichen zwei Striche.
Unterbrochener Strich; Verhältnis Strich/Lücke 1 zu 2
als Leitlinie.
Strichbreite = 0,15 m.
Markierungsstoffart = Plastikmasse.
Auf Asphaltdeckschicht.
Entfernen für Erneuerung der Markierung.
Durch Feinstfräsen.
Abfall aufnehmen und nach Wahl des AN verwerten.
Menge: 5000,000 m
Leistungsbereichkatalog: 131

**00.00.0007 Längsmarkierung entfernen durchg.Fb.begr.*Breite 0,25 m Plastik*a.Asphaltdecksch. Erneuer.d.Mark.*feinstfräsen Abf.d. Verw.zuf.**
StL-Nr. 2113100513312101
Längsmarkierung einschl. evtl. Sperrflächenumrandung
entfernen. Abgerechnet wird der entfernte Strich, bei
Doppelstrichen zwei Striche.
Durchgehender Strich als Fahrbahnbegrenzung.
Strichbreite = 0,25 m.
Markierungsstoffart = Plastikmasse.
Auf Asphaltdeckschicht.
Entfernen für Erneuerung der Markierung.
Durch Feinstfräsen.
Abfall aufnehmen und nach Wahl des AN verwerten.
Menge: 100,000 m
Leistungsbereichkatalog: 131

**00.00.0008 Längsmarkierung entfernen Blockmark. 1 zu 1*Breite 0,25 m Plastik*a.Asphaltdecksch. Erneuer.d.Mark.*feinstfräsen Abf.d. Verw.zuf.**
StL-Nr. 2113100543312101
Längsmarkierung einschl. evtl. Sperrflächenumrandung
entfernen. Abgerechnet wird der entfernte Strich, bei
Doppelstrichen zwei Striche.
Unterbrochener Strich; Verhältnis Strich/Lücke 1 zu 1
als Fahrbahnbegrenzung (Blockmarkierung).
Strichbreite = 0,25 m.
Markierungsstoffart = Plastikmasse.
Auf Asphaltdeckschicht.
Entfernen für Erneuerung der Markierung.
Durch Feinstfräsen.
Abfall aufnehmen und nach Wahl des AN verwerten.
Menge: 100,000 m
Leistungsbereichkatalog: 131

**00.00.0009 Markierungszeichen entfernen Plastikmasse*a.Asphaltdecksch. Erneuer.d.Mark.*feinstfräsen Abf.d. Verw.zuf.**
StL-Nr. 21131015312101
Markierungszeichen entfernen. Abgerechnet wird die entfernte markierte Fläche. Bei Pfeil, Buchstabe, Ziffer,
Verkehrsschild und Piktogramm ergibt sich die Fläche
aus dem kleinsten umschließenden Rechteck.
Markierungsstoffart = Plastikmasse.
Auf Asphaltdeckschicht.
Entfernen für Erneuerung der Markierung.
Durch Feinstfräsen.
Abfall aufnehmen und nach Wahl des AN verwerten.
Menge: 100,000 m2
Leistungsbereichkatalog: 131

**00.00.0010 Sonstige Markierung entfernen Quermarkierung*Breite 0,50 m Plastik*a.Asphaltdecksch. Erneuer.d.Mark.*feinstfräsen Abf.d. Verw.zuf.**
StL-Nr. 2113101015312101
Sonstige Markierung wie Quermarkierung, Schrägstrich
der Sperrfläche oder Parkmarkierung entfernen. Abgerechnet wird der entfernte Strich.
Quermarkierung.
Strichbreite = 0,50 m.
Markierungsstoffart = Plastikmasse.
Auf Asphaltdeckschicht.
Entfernen für Erneuerung der Markierung.
Durch Feinstfräsen.
Abfall aufnehmen und nach Wahl des AN verwerten.
Menge: 100,000 m
Leistungsbereichkatalog: 131

**00.00.0011 Vormarkierung herstellen**
Vormarkierung für Längs und Quermarkierung,
Parkplatzmarkierung, Parkbuchten, Pfeilmarkierungen und
Schrägstriche für Sperrflächen herstellen.
Abgerechnet wird nach durchgehender Länge
Vormarkierung.
Vormarkierung nach Angabe des AG, Punktabastand max.
5,00 m
Menge: 15400,000 m

*Hinweis: Herst. Markierung*
Herstellung Markierung

#### Unterabschnitt 00.01 SELTEN ÜBERF. AUF BIT. DECKE

**00.01.0001 Längsmarkierung Typ II herstellen durchg.Fb.begr.*Breite 0,30 m ohne Vormarkier.*Kaltspritzplastik P 7*grobstr. Decke**
StL-Nr. 2113150514240021
Längsmarkierung Typ II einschl. evtl.
Sperrflächenumrandung als endgültige Markierung herstellen. Abgerechnet wird der markierte Strich, bei
Doppelstrichen zwei Striche.
Durchgehend als Fahrbahnbegrenzung.
Strichbreite = 0,30 m.
Strich ohne Vormarkierung.
Markierungssystem aus reaktivem Stoff, spritzbar (Kaltspritzplastik).
Verkehrsklasse = P 7.
Markierung auf grobstrukturierter Asphaltdeckschicht.
Menge: 30000,000 m
Leistungsbereichkatalog: 131

**00.01.0002 Längsmarkierung Typ II herstellen durchg.Fstr.begr.*Breite 0,30 m ohne Vormarkier. Aggl.unregelm.*P 7 grobstr. Decke**
StL-Nr. 2113150524294021
Längsmarkierung Typ II einschl. evtl.
Sperrflächenumrandung als endgültige Markierung herstellen. Abgerechnet wird der markierte Strich, bei
Doppelstrichen zwei Striche.
Durchgehend als Fahrstreifenbegrenzung.
Strichbreite = 0,30 m.
Strich ohne Vormarkierung.
Markierungssystem aus 'aus raktivem Stoff,nicht spritzbar Kaltplastikmasse Agglomeratmarkierung'

Als Agglomeratmarkierung, unregelmäßig angeordnet.
Verkehrsklasse = P 7.
Markierung auf grobstrukturierter Asphaltdeckschicht.
Menge: 10000,000 m
Leistungsbereichkatalog: 131

**00.01.0003 Längsmarkierung Typ II herstellen durchg.Fb.begr.*Breite 0,15 m ohne Vormarkier.*Kaltspritzplastik P 7*grobstr. Decke**
StL-Nr. 2113150512240021
Längsmarkierung Typ II einschl. evtl.
Sperrflächenumrandung als endgültige Markierung herstellen. Abgerechnet wird der markierte Strich, bei
Doppelstrichen zwei Striche.
Durchgehend als Fahrbahnbegrenzung.
Strichbreite = 0,15 m.
Strich ohne Vormarkierung.
Markierungssystem aus reaktivem Stoff, spritzbar (Kaltspritzplastik).
Verkehrsklasse = P 7.
Markierung auf grobstrukturierter Asphaltdeckschicht.
Menge: 40000,000 m
Leistungsbereichkatalog: 131

*Hinweis: Herst. Markierung*
Herstellung Markierung

#### Unterabschnitt 00.02 HÄUFIG ÜBERF. AUF BIT. DECKE

**00.02.0001 Längsmarkierung Typ II herstellen Leitlinie 1 zu 2*Breite 0,15 m ohne Vormarkier.*Kaltspritzplastik P 7*grobstr. Decke**
StL-Nr. 2113150532240021
Längsmarkierung Typ II einschl. evtl.
Sperrflächenumrandung als endgültige Markierung herstellen. Abgerechnet wird der markierte Strich, bei
Doppelstrichen zwei Striche.
Unterbrochen; Verhältnis Strich/Lücke 1 zu 2 als Leitlinie.
Strichbreite = 0,15 m.
Strich ohne Vormarkierung.
Markierungssystem aus reaktivem Stoff, spritzbar (Kaltspritzplastik).
Verkehrsklasse = P 7.
Markierung auf grobstrukturierter Asphaltdeckschicht.
Menge: 25000,000 m
Leistungsbereichkatalog: 131

**00.02.0002 Längsmarkierung Typ II herstellen Leitlinie 1 zu 2*Breite 0,15 m ohne Vormarkier.*Kaltplastikmasse Aggl.unregelm.*P 7 grobstr. Decke**
StL-Nr. 2113150532264021
Längsmarkierung Typ II einschl. evtl.
Sperrflächenumrandung als endgültige Markierung herstellen. Abgerechnet wird der markierte Strich, bei
Doppelstrichen zwei Striche.
Unterbrochen; Verhältnis Strich/Lücke 1 zu 2 als Leitlinie.
Strichbreite = 0,15 m.
Strich ohne Vormarkierung.
Markierungssystem aus reaktivem Stoff, nicht spritzbar
(Kaltplastikmasse).
Als Agglomeratmarkierung, unregelmäßig angeordnet.
Verkehrsklasse = P 7.
Markierung auf grobstrukturierter Asphaltdeckschicht.
Menge: 25000,000 m
Leistungsbereichkatalog: 131

**00.02.0003 Längsmarkierung Typ II herstellen Blockmark. 1 zu 1*Breite 0,30 m ohne Vormarkier.*Kaltplastikmasse Aggl.unregelm.*P 7 grobstr. Decke**
StL-Nr. 2113150544264021
Längsmarkierung Typ II einschl. evtl.
Sperrflächenumrandung als endgültige Markierung herstellen. Abgerechnet wird der markierte Strich, bei
Doppelstrichen zwei Striche.
Unterbrochen; Verhältnis Strich/Lücke 1 zu 1 als Fahrbahnbegrenzung (Blockmarkierung).
Strichbreite = 0,30 m.
Strich ohne Vormarkierung.
Markierungssystem aus reaktivem Stoff, nicht spritzbar
(Kaltplastikmasse).
Als Agglomeratmarkierung, unregelmäßig angeordnet.
Verkehrsklasse = P 7.
Markierung auf grobstrukturierter Asphaltdeckschicht.
Menge: 500,000 m
Leistungsbereichkatalog: 131

**00.02.0004 Längsmarkierung Typ II herstellen durchg.Fb.begr.*Breite 0,30 m ohne Vormarkier.*Heißspritzplastik*P 7 grobstr. Decke**
StL-Nr. 2113150514250921
Längsmarkierung Typ II einschl. evtl.
Sperrflächenumrandung als endgültige Markierung herstellen. Abgerechnet wird der markierte Strich, bei
Doppelstrichen zwei Striche.
Durchgehend als Fahrbahnbegrenzung.
Strichbreite = 0,30 m.
Strich ohne Vormarkierung.
Markierungssystem aus thermoplastischem Stoff, spritzbar (Heißspritzplastik).
Schichtdicke '3 mm'

Verkehrsklasse = P 7.
Markierung auf grobstrukturierter Asphaltdeckschicht.
Menge: 500,000 m
Leistungsbereichkatalog: 131

**00.02.0005 Längsmarkierung Typ II herstellen durchg.Fb.begr.*Breite 0,25 m ohne Vormarkier.*Heißplastikmasse*P 7 grobstr. Decke**
StL-Nr. 2113150513270921
Längsmarkierung Typ II einschl. evtl.
Sperrflächenumrandung als endgültige Markierung herstellen. Abgerechnet wird der markierte Strich, bei
Doppelstrichen zwei Striche.
Durchgehend als Fahrbahnbegrenzung.
Strichbreite = 0,25 m.
Strich ohne Vormarkierung.
Markierungssystem aus thermoplastischem Stoff, nicht
spritzbar (Heißplastikmasse).
Schichtdicke '3 mm'

Verkehrsklasse = P 7.
Markierung auf grobstrukturierter Asphaltdeckschicht.
Menge: 100,000 m
Leistungsbereichkatalog: 131

*Hinweis: Herst. Markierung*
Herstellung Markierung

#### Unterabschnitt 00.03 STÄNDIG ÜBERF. AUF BIT. DECKE

**00.03.0001 Längsmarkierung Typ II herstellen Blockmark. 1 zu 1*Breite 0,30 m ohne Vormarkier.*Heißplastikmasse*P 7 grobstr. Decke**
StL-Nr. 2113150544270921
Längsmarkierung Typ II einschl. evtl.
Sperrflächenumrandung als endgültige Markierung herstellen. Abgerechnet wird der markierte Strich, bei
Doppelstrichen zwei Striche.
Unterbrochen; Verhältnis Strich/Lücke 1 zu 1 als Fahrbahnbegrenzung (Blockmarkierung).
Strichbreite = 0,30 m.
Strich ohne Vormarkierung.
Markierungssystem aus thermoplastischem Stoff, nicht
spritzbar (Heißplastikmasse).
Schichtdicke '3 mm'

Verkehrsklasse = P 7.
Markierung auf grobstrukturierter Asphaltdeckschicht.
Menge: 100,000 m
Leistungsbereichkatalog: 131

**00.03.0002 Längsmarkierung Typ II herstellen Blockmark. 1 zu 1*Breite 0,25 m ohne Vormarkier.*Heißplastikmasse*P 7 grobstr. Decke**
StL-Nr. 2113150543270921
Längsmarkierung Typ II einschl. evtl.
Sperrflächenumrandung als endgültige Markierung herstellen. Abgerechnet wird der markierte Strich, bei
Doppelstrichen zwei Striche.
Unterbrochen; Verhältnis Strich/Lücke 1 zu 1 als Fahrbahnbegrenzung (Blockmarkierung).
Strichbreite = 0,25 m.
Strich ohne Vormarkierung.
Markierungssystem aus thermoplastischem Stoff, nicht
spritzbar (Heißplastikmasse).
Schichtdicke '3mm'

Verkehrsklasse = P 7.
Markierung auf grobstrukturierter Asphaltdeckschicht.
Menge: 100,000 m
Leistungsbereichkatalog: 131

**00.03.0003 Quermarkierung Typ II herstellen Haltlinie*ohne Vormarkier. Heißplastikmasse grobstr. Decke**
StL-Nr. 21131510122091
Quermarkierung Typ II als endgültige Markierung herstellen. Verkehrsklasse P 7. Abgerechnet wird der markierte Strich.
Markierung = Haltlinie.
Strich ohne Vormarkierung.
Markierungssystem aus thermoplastischem Stoff, nicht
spritzbar (Heißplastikmasse).
Schichtdicke '3mm'

Markierung auf grobstrukturierter Asphaltdeckschicht.
Menge: 100,000 m
Leistungsbereichkatalog: 131

**00.03.0004 Pfeilmarkierung Typ II herstellen geradeaus*ohne Vormarkier. Länge 5,00 m*Heißplastikmasse*grobstr. Decke**
StL-Nr. 2113152012220901
Pfeilmarkierung Typ II als endgültige Markierung herstellen.  Verkehrsklasse P 7.
Markierungszeichen = Pfeil geradeaus.
Ohne Vormarkierung.
Länge = 5,00 m.
Markierungssystem aus thermoplastischem Stoff, nicht
spritzbar (Heißplastikmasse).
Schichtdicke '3mm'

Markierung auf grobstrukturierter Asphaltdeckschicht.
Menge: 100,000 St
Leistungsbereichkatalog: 131

#### Unterabschnitt 00.04 VERKEHRSSICHERUNG AN ARBEITSSTELLEN

*Hinweis: Hinweis zu OZ 00.04.0001. - 00.04.0004.*
Hinweis zu OZ 00.04.0001. - 00.04.0004.
Vergütung erfolgt pro Meter Demarkierung und Markierung

**00.04.0001 Verk.sich. kürzerer Dauer durchf.**
Verkehrssicherung an Arbeitsstellen von kürzerer Dauer
aufstellen, beseitigen, vorhalten, warten und betreiben. Für stationäre Arbeitsstellen, angepasst an ASR A5.2
gem. Anlage. Bei Dunkelheit - Nachtbaustelle, Vorwarn-anzeige mit aktivem lichttechnischen Informationsteil LED) zus. Zeichen 123 mit Vorwarnblinklicht mit Warnbaken gem. Regelplänen D IV/1r, D IV/1l einschl. der Ausleuchtung der Arbeitsstelle.
Strich/Lücke wird als durchgehende Strecke abgerechnet,
einschl. der Zulagen für die Nachtarbeit für die
gesamte Kolonne.
Menge: 146800,000 m

**00.04.0002 Verk.sich. kürz. Dauer einr./entf.**
Verkehrssicherung an Arbeitsstellen von kürzerer Dauer
aufstellen und beseitigen. Kurzzeitige Sperrung einer Anschlussstelle für die Dauer der Markierungsarbeiten nach RSA 2021 Bild D-2(U-Plan 1)oder Bild D-3 (U-Plan 2).
Menge: 6,000 St

**00.04.0003 Verkehrssicherung umsetzen**
Verkehrssicherung im Bereich von Anschlußstellen mit allen Nebenarbeiten umsetzen Teilsperrung der Abfahrt, und Teilsperrung der Zufahrt. Nach Applikation je zur Hälfte der Verzögerungsspur oder der Beschleunigungsspur.
Menge: 40,000 St

*Hinweis: 00.04.0005 nur auf Anordnung des AG*
00.04.0004 nur auf Anordnung des AG

**00.04.0004 Absp.g.,Warneinr. aufb. u. abb. Versorg. Wahl AN**
Absperrgerät oder Warneinrichtung betriebsfertig aufbauen und abbauen. Vorhalten, Kontrolle, Wartung, In-
standsetzung und Betreiben werden nicht gesondert vergütet.
Vorübergehende Verkehrssicherungsmaßnahmen durchführen.

Absperrgerät oder Warneinrichtung `Vorwarntafel´
Mit Blinkeleuchten und programmierbarer LED-Matrix
Energieversorgung nach Wahl des AN.
Menge: 20,000 St
Leistungsbereichkatalog: 105
